# 715a Turnhalle WOR
Angebotsaufforderung (GAEB 90, DA83)
Währung: EUR
Auftraggeber: LRA Bad Tölz-Wolfratshausen

## Zusätzlicher Text
Angebot / Leistungsverzeichnis

Fliesenarbeiten BA3.1
P2/P4-22

Bauvorhaben:

Isar-Loisach-Realschule-Wolfratshausen
BA 3 - Sanierung und Erweiterung Hauptgebäude A
Franz-Kölbl-Weg 2, 82515 Wolfratshausen

Bauherr:
Landkreis Bad Tölz-Wolfratshausen
Prof.-Max-Lange-Platz 1  |  83646 Bad Tölz

Angebotsabgabe:

Angebotseröffnung:
Elektronisch über Vergabeplattform

17.09.2026, 10:00 Uhr,

Beginn der Leistung:
14. KW 2027

Ende der Leistung:
17. KW 2027

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur
eingeschränkt auf der Ostseite mit einem LKW direkt anfahrbar. Die
Materialien und das Werkzeug sind daher auf die übrigen Gebäudeseiten
bzw. innerhalb des Gebäudes entsprechend zu vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Fliesenarbeiten

ALLGEMEINES

Maßgebend für die Ausführung sind die VOB Teil C, Allgemeine Technische
Vertragsbedingungen für Bauleistungen (ATV), neueste Fassung, einschl.
aller sonstigen gewerkespezifischen einschlägigen Normen und
Vorschriften, behördlichen Erlasse und Gesetze.

Folgende DIN-Vorschriften werden in Ergänzung zu obigen Ausführungen
explizit benannt:

ATV DIN 18299 Allgemeine Regelungen für Bauarbeiten jeder Art
ATV DIN 18336 Abdichtungsarbeiten
ATV DIN 18352 Fliesen- und Plattenarbeiten
DIN 18534 Abdichten von Innenräumen
DIN EN 14411 Keramische Fliesen und Platten
DIN 1164-10 Zement mit besonderen Eigenschaften
DIN EN 12004-1 Mörtel und Klebstoffe für keramische Fliesen und Platten
DIN 1540 Abdichten von Außenwandfugen im Hochbau mit Fugendichtstoffen
DIN 4102 Brandverhalten von Baustoffen und Bauteilen
DIN EN 13501 Klassifizierung von Bauprodukten und Bauarten zu ihrem
Brandverhalten
DIN 18 202 Toleranzen im Hochbau
DIN 52 210 Luft- und Trittschalldämmung, Messverfahren

Die Preise verstehen sich ohne Unterschied der Lage, der Höhe und der
Grundrissform falls in den Positionen nicht gesondert darauf hingewiesen
wird. Alle für die Durchführung der Arbeiten erforderlichen Hilfsmittel
und Gerüste sind in die Einheitspreise einzurechnen.

STOFFE UND BAUTEILE

Anzubietende Materialien sind entspr. den im Leistungsverzeichnis
vorgegebenen Qualitäten und Anforderungen bzw. Typen oder Fabrikate
anzubieten.

AUSFÜHRUNGSHINWEISE:

- Alle Aussparungen und Ausarbeitungen von Installationslöchern,
Einläufen, Lichtschaltern und Steckdosen etc. sind im sichtbaren Bereich
fachgerecht auf Fuge bzw. Fugenkreuz anzulegen.

- Bei Rohrdurchführungen u.ä. dürfen die Wand- und Bodenbeläge im
Durchmesser nur bis 10 mm größer als die Durchführung ausgespart werden;
eine Schallbrücke darf dabei nicht entstehen.

- Die Überstände von Randstreifen anderer Gewerke sind so abzuschneiden,
dass sich in der Fuge zwischen Wand bzw. Sockel und Fußboden sich keine
Schallbrücke bildet

- In den Sanitärräumen werden nur die Wände gefliest. Der Boden wir
bauseits mit einem Kautschukbelag belegt. Die Abdichtung der Böden inkl.
Hohlkehle an den aufgehenden Wänden erfolgt durch das Gewerk
Bodenbelagsarbeiten.

- Die Abdichtung der Wände in Duschen erfolgt durch den AN mit
Anarbeitung an die Abdichtungs-Hohlkehle des Gewerks
Bodenbelagsarbeiten. Dies ist bei der Angebotsbearbeitung entsprechend
zu berücksichtigen. Mit Abgabe eines Angebots erklärt der Bieter sein
Einverständnis mit dieser Vorgehensweise und der dadurch entstehenden
Gewährleistungsschnittstelle hinsichtlich der Anarbeitung der
Wand-Abdichtung bis zur Oberkante der Abdichtungs-Hohlkehle bzw.
Oberkante Sockelleiste des Bodenbelags, welche durch das Gewerk
Bodenbelagsarbeiten ausgeführt wird. Durch das Gewerk
Bodenbelagsarbeiten wird die Abdichtung der Bodenfläche so weit ober die
Oberkante Sockelleiste hochgezogen, dass eine mind. 10 cm hohe
Überlappung der Abdichtungen gegeben ist.

NEBENLEISTUNGEN

Folgende Positionen sind aufgrund der geringen Mengen, entgegen der DIN
18352, Nebenleistung und in die jeweilige Position mit einzukalkulieren:

- Das Abschneiden und entsorgen der Überstände von Randstreifen anderer
Gewerke. In der Fuge zwischen Wand bzw. Sockel und Fußboden darf sich
keine Schallbrücke bilden

- Das Anarbeiten der Beläge an Wannen, Fenster, Rohrdurchführungen,
Lüftungsgitter, Revisionsöffnungen, Lichtschalter, Steckdosen, etc.,
einschließlich herstellen von entsprechenden Löchern in den Fliesen, da
diese Leistung nur in unwesentlicher Anzahl vorkommt.

- Maßnahmen zum Schutz von vorhandenen Bauteilen während der Ausführung
der Arbeiten vor Verschmutzung und Beschädigung durch loses Abdecken mit
Folie bzw. Vliesstoffen.

ABRECHNUNG

- Die Abrechnung der Bekleidung von Stützen und Leibungen erfolgt
entgegen der ATV DIN 18352, Punkt 0.5.2 Spiegelstrich 3 und Punkt 0.5.3
Spiegelstrich 4 über das Wandflächenmaß. Gleiches gilt für die
Bekleidung von brüstungshohen Vorsatzschalen. Dies ist bei der
Kalkulation zu berücksichtigen.

## Zusätzlicher Text
Gegenstand dieser Ausschreibung sind die Arbeiten des Bauabschnitt BA3.1
"Errichtung einer Mehrzweckhalle mit Sanitäranlagen und 6 zusätzlichen
Klassenzimmern, sowie Schaffung eines Lehrerzimmers mit Besprechungs-
und Seminarräumen im Anbau Südwest des bestehenden Bau A.

Die Maßnahme ist gefördert. Die Förderung ist jedoch in zwei Pakete
aufgeteilt.
Förderpaket P4: Errichtung Mehrzweckhalle mit Sanitäranlagen und 6
zusätzlichen Klassenzimmern
Förderpaket P2: Schaffung eines Lehrerzimmers mit Besprechungs- und
Seminarräumen im bestehenden Anbau Südwest Bau A

Das nachfolgende Leistungsverzeichnis ist daher in zwei Titel
aufgeteilt:
Der Titel 1 umfasst das Förderpaket P4, also den Neubau der
Mehrzweckhalle (Erweiterung).
Der Titel 2 umfasst das Förderpaket P2 (Anteil BA3.1), also die
Umbauten/Sanierungen im Bestand.

Die Beauftragung erfolgt für beide Titel gemeinsam, jedoch sind die
Rechnungen einschließlich der jeweiligen Aufmaße getrennt je Titel zu
stellen! Gemeinsame Rechnungen für Titel 1 und 2 werden zurückgewiesen.

Diese Vorgehensweise und dabei ggf. entstehender Mehraufwand beim AN ist
bei der Kalkulation für das nachfolgende LV zu berücksichtigen und damit
abgegolten.

## Zusätzlicher Text
In der Realschule werden periodisch Prüfungen abgehalten. Während dieser
Zeiten sind keinerlei Lärmemissionen gestattet. Soweit keine lärmfreien
Arbeiten ausgeführt werden können, sind sämtliche lärmenden Arbeiten zu
diesen Zeiten / an diesen Tagen vollständig zu unterbrechen. In der
Regel handelt es sich nur um 1 bis 2 Stunden an einem Tag.
Während der Leistungserbringung vor Ort ist mit ca. 3 solcher
stundenweisen Unterbrechungen zu rechnen.

Entsprechende zeitliche Unterbrechungen sind entsprechend
einzukalkulieren und damit abgegolten.

## Fliesenarbeiten BA3.1
Datum: 09.08.26

### 1 Titel 1 (Förderpaket P4), Erweiterungsbau

#### 1.1 Baustelleneinrichtung / Schutzmaßnahmen

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**1.1.1 Baustelleneinrichtung**
Baustelleneinrichtung für alle durchzuführenden
Arbeiten dieses Leistungsverzeichnisses; Einschließlich
An- und Abtransport aller Maschinen und Geräte sowie
aller benötigten Baustelleneinrichtungsteile und deren
Vorhaltung während der gesamten Bauzeit.
Zudem sind weiter enthalten:
- Frachten und Transportkosten, Auslöse,
Montageaufsicht, unproduktive Nebenlöhne sowie alle
sonstigen Nebenkosten;
- vorschriftsmäßige Absicherung, Beleuchtung und
Unterhalt der Arbeitsbereiche / Einrichtungen während
der gesamten Bauzeit;
- alle notwendigen Arbeits- und Schutzgerüste, welche
benötigt werden, einschließlich deren arbeitstäglicher
Kontrolle;
- Vorrichtungen, Hebezeuge, Gerüste, Bühnen, etc. zum
Ein- und Ausbringen der Materialien, Bauteile und
Konstruktionen in das Gebäude, sowie zum Verteilen in
allen Geschossen vor Ort;
Eine Verschiebung von Ausführungs-, Zwischen- und
Endfertigstellungsterminen berechtigt nicht zur
Nachforderung bezüglich der Baustelleneinrichtung durch
den Auftragnehmer. Lager- und
Baustelleneinrichtungsplätze sind so anzulegen, dass
die Folge- und Nebengewerke in ihrer
Leistungserbringung nicht behindert sind, ansonsten
sind Materialien und Container (gewerkeeigene) bei
Bedarf kurzfristig durch den Auftragnehmer umzusetzen.
Wegerechtliche Absicherungen und Absperrungen sind vom
AN selbst zu veranlassen und zu beantragen. Anfallende
Gebühren werden gegen Nachweis ohne Aufschlag gesondert
vergütet.

Die Baustelleneinrichtung wird jeweils einmal für jede
zeitlich und örtlich zusammenhängende Maßnahme
vergütet.
Menge: 1,000 St

**1.1.2 Erstellen einer Dokumentation**
Erstellung und Übergabe der Dokumentation gemäß
"Zusätzlichen Technischen Vertragsbedingungen, 7.
Dokumentation"

Insbesondere beinhaltet dies:
- Inhaltsverzeichnis mit Unterteilung in Kapitel/Ordner
- Fachunternehmererklärung
- Fachbauleitererklärung
- Errichtererklärungen
- Übereinstimmungserklärungen für alle Produkte mit
Zulassung gemäß Muster des Herstellers bzw. der
Zulassungsunterlagen
- Verwendbarkeitsnachweise (allgemeines
bauaufsichtliches Prüfzeugnis, allgemeine
bauaufsichtliche Zulassung; Bauartgenehmigungen,
Zulassung im Einzelfall, europäische technische
Zulassung (ETA), etc.)
- Leistungserklärungen (DoP) für Bauteile und
Konstruktionen mit CE-Kennzeichnung gemäß
entsprechender harmonisierter Norm oder europäischer
technischer Bewertung
- Errichterbescheinigungen über nicht wesentliche
Abweichungen, sowie zugehörige Unterlagen des
Herstellers
- Produkt- und Sicherheitsdatenblätter, einschließlich
Angabe von Farbnummern und Bezeichnungen aller
verlegten Fliesen, zugewiesen nach den einzelnen Räumen
der Verlegung
- Montage-/Einbauanleitungen
- Reinigungs- und Pflegehinweise

Die Unterlagen sind einfach digital auf USB-Stick oder
per Download-Link abzugeben.
Menge: 1,000 St

#### 1.2 Fugen schließen, Estrich ergänzen

*Hinweis*
Bauseits wird in der Regel ein Estrich mit folgendem
Aufbau erstellt, in welchen Fugen und Fehlstellen gemäß
nach beschriebenen Positionen zu bearbeiten sind:

Wärmedämmung unter Estrich: EPS 035 DEO dh, 20 bis 40mm
Trittschalldämmung unter Estrich: EPS 045 DES sm, 20-2
bzw. MW 035 DES sm, 40-3
Zementestrich: CT-C25-F4/5-S65 bis S75

**1.2.1 Scheinfuge verdübeln und verharzen**
Scheinfugen bzw. Fugen in bauseits neu erstelltem
Zementestrich wie folgt behandeln:

Einschneiden quer zu den Fugen,
Edelstahl-Wellenverbinder einlegen, mit niedrigviskosem
Epoxidharz ausgießen und mit Quarzsand abstreuen.
Schnitttiefe ca. 15 mm
Abstand: ca. alle 20 cm

Aufweiten längs der Fugen nach Erfordernis, sowie
aussaugen und mit niedrigviskosem Epoxidharz ausgießen,
sowie mit Quarzsand abstreuen.

Ausführung bei allen Fugen, die nicht im Belag
übernommen werden.
Menge: 10,000 m

**1.2.2 Nachträgliches schließen von Aussparungen 0,1 m²**
Nachträgliches Schließen von Aussparungen in vor
beschriebenem Estrichaufbau, einschließlich Dämmung,
Trittschalldämmung, Trennlage und Estrich,
einschließlich anpassen und anarbeiten an Einbauteile
und Durchdringungen, wie z.B. Bodeneinläufe
Einschließlich Vorbereiten der Anschlussflächen und
verharzen der Anschlussfugen.
Aussparungsgröße: = 0,1 m²
Material: Schnellestrich, Belegreife nach ca. 48 h oder
schneller
Menge: 1,000 St

**1.2.3 Nachträgliches schließen von Aussparungen > 0,1 m² = 0,25 m²**
Nachträgliches Schließen von Aussparungen in vor
beschriebenem Estrichaufbau, einschließlich Dämmung,
Trittschalldämmung, Trennlage und Estrich wie vor
beschrieben, jedoch
Aussparungsgröße: > 0,1 = 0,25 m²
Menge: 1,000 St

**1.2.4 Nachträglich Öffnung schließen linienförmig, 2-5 cm**
Nachträgliches linienförmiges Verfüllen von
Fugen/Fehlstellen im vor beschriebenen Estrich einschl.
Dämmung, sowie anpassen und anarbeiten an Einbauteile,
wie z.B. Ablaufrinnen, Türrahmenprofile, Aufzugstüren
Einschließlich Vorbereiten der Anschlussflächen und
verharzen der Anschlussfugen.
Fugenbreite: 2 bis 5 cm
Material: Epoxidharzmörtel
Menge: 2,000 m

#### 1.3 Vorbereiten des Untergrundes

**1.3.1 Abfräsen von Wandflächen**
vollflächig mit einer Putzfräse, einem Winkelschleifer
oder anderweitig geeignetem handgeführten Gerät zum
Oberflächenausgleich, unter Beseitigung von
Mörtelbettresten, sonstiger Grate, Überstände und
kleinen Erhebungen/Unebenheiten, einschließlich
Absaugen / Abstauben des Untergrunds, sowie Entsorgung
des abgefrästen Matierials.

Untergrund: bauseitiger Putz/Spachtelungen
Wand/Deckenhöhe:  bis 3,50 m
Abtragtiefe: bis ca. 5 mm
Menge: 5,000 m2

**1.3.2 Haftbrücke (Wandflächen)**
Aufbringen einer für nachfolgenden Untergrundausgleich
geeigneten Haftbrücke an Wänden, auf Höhe der
Bekleidungsfläche.
Innenbereich
Untergrund: Kalkzement-/Gipsputz oder GK-Platten
Höhe: bis ca.3,5 m
EMICODE EC 1, GISCODE D1
Einbauort: Bad / WC
Angeb.Fabrikat:

.................................................
(vom Bieter auszufüllen)
Menge: 45,000 m2

**1.3.3 Untergrundausgleich Wände, 1 - 3 mm**
Untergrund für Wandfliesen durch Auftrag von schnell
abbindendem, zementären, spannungsarm aushärtendem
Ausgleichs- und Reparaturmörtel, über die gesamte
Fläche egalisieren.
GISCODE ZP1 / EMICODE EC 1.
Schichtdicke: ca. 1-3 mm
Einbauort: Bad / WC

Angeb.Fabrikat:

.................................................
(vom Bieter auszufüllen)

Die entsprechenden Flächen sind vor Ausführung mit der
Bauleitung gemeinsam festzulegen und aufzumessen.
Andernfalls besteht kein Vergütungsanspruch.
Menge: 35,000 m2

**1.3.4 Untergrundausgleich Wände, 3 - 6 mm**
Untergrund für Wandfliesen durch Auftrag von schnell
abbindendem, zementären, spannungsarm aushärtendem
Ausgleichs- und Reparaturmörtel, über die gesamte
Fläche egalisieren.
GISCODE ZP1 / EMICODE EC 1.
Schichtdicke: ca. 3-6 mm
Einbauort: Bad / WC

Angeb.Fabrikat:

.................................................
(vom Bieter auszufüllen)

Die entsprechenden Flächen sind vor Ausführung mit der
Bauleitung gemeinsam festzulegen und aufzumessen.
Andernfalls besteht kein Vergütungsanspruch.
Menge: 5,000 m2

**1.3.5 Untergrundausgleich Wände, 6 - 10 mm**
Untergrund für Wandfliesen durch Auftrag von schnell
abbindendem, zementären, spannungsarm aushärtendem
Ausgleichs- und Reparaturmörtel, über die gesamte
Fläche egalisieren.
GISCODE ZP1 / EMICODE EC 1.
Schichtdicke: ca. 6-10 mm
Einbauort: Bad / WC

Angeb.Fabrikat:

.................................................
(vom Bieter auszufüllen)

Die entsprechenden Flächen sind vor Ausführung mit der
Bauleitung gemeinsam festzulegen und aufzumessen.
Andernfalls besteht kein Vergütungsanspruch.
Menge: 5,000 m2

**1.3.6 Abdichten Wand/Bodenflächen AIV-F, CM, W0-I bis W3-I**
Flüssig-Abdichtung im Verbund mit Fliesen (AIV-F)
mit Prüfzeugnis (ETA bzw. abP) gemäß DIN 18534-3
rissüberbrückende mineralische Dichtungsschlämme (CM)
auf dem Untergrund gegen Feuchtigkeit, für nachfolgend
aufzubringende Wand-/Bodenbeläge.
Untergrund: Beton, Kalkzement-/Zementputz,
zementgebundene mineralische Bauplatten, Zementestrich
Wassereinwirkungsklasse: W3-I sehr hoch

Einbauort: Wände in Duschen EG

Richtfabrikat: z.B. PCI Seccoral (zementäre
Dichtschlämme) oder gleichwertig
Angeb.Fabrikat:

.................................................
(vom Bieter auszufüllen)
Menge: 45,000 m2

#### 1.4 Fliesenarbeiten

*Hinweis*
In den nachfolgenden Positionen ist der Fliesenbelag
als Richtfabrikat vorgegeben. Soweit alternative
Fliesenbeläge angeboten werden ist die Gleichwertigkeit
entsprechend nachzuweisen. Dies ist bei der Kalkulation
zu berücksichtigen.

**1.4.1 Wandfliesen, Steingut, glasiert, 30 x 60 cm, farbig**
Verlegen von Wandfliesen entsprechend
Untergrundanforderung, incl. verfugen mit passendem
Verfugungsmaterial (Zementmörtel)
Ausführung grundsätzlich gemäß beigefügtem
Fliesenspiegel, A-04.2 im Vorabzug.

Verlegung: Dispersionsklebstoff bzw. Dünnbettmörtel
Dünnbettmörtel/Fugenmörtel: GISCODE ZP1 / EMICODE EC 1.
Dispersionsklebstoff: GISCODE D1

Untergrund: Kalk-Zementputz oder Gipskartonplatten,
tlw. beschichtet
Farben: grünlich, pastellfarben
Optik: Zement-Optik
Oberfläche: matt
Struktur: glatt
Material: Steingut glasiert,
Nennmaß: 30,0 x 60,0 cm
Dicke: ca. 9 mm
Oberflächenfinish: besonders pflegeleicht
Verlegeart: Kreuzverband
Fugenfarbe: nach Wahl des AG
Fliesenhöhe: bis 2,30 m
Einbauort: Dusch- und WC-Anlagen im EG

Richtfabrikat: Villeroy&Boch Silent Mood; Farbton:
Green; o. glw.

Angeb.Fabrikat und Serie:

.................................................
(vom Bieter auszufüllen)
Menge: 40,000 m2

**1.4.2 Zulage Leibungen Wandfliesen, 15 cm**
Zulage für den Mehraufwand zur Verlegung der
Wandfliesen in Fenster und Öffnungsleibungen
Leibungsbreite bis 15 cm
Menge: 2,000 m

**1.4.3 Spiegel, flächenbündig**
Spiegel über den Waschtischen, Größe im Fliesenraster,
anstatt Wandfliesen flächenbündig einkleben. Der
Aufwand für das anarbeiten des anschließenden
Fliesenbelags an den Spiegel ist in dieser Position
einzukalkulieren und mit dieser abgegolten.
Material: Kristallspiegel, VSG-Verglasung
Kanten: leicht gefast/gerundet (kein Verletzungsrisiko)
Abmessungen: ca. 60 x 90 cm
Befestigung: Doppelseitiges Klebeband oder
Spiegelkleber, nach technischer Erfordernis und Eignung
für den angeboten Spiegel

Einbauort: WC's und Duschen im EG
Menge: 8,000 St

**1.4.4 Aussparungen bis 100 cm²**
Zulage zu vor beschriebenen Wand- und Bodenbelägen für
das herstellen von Aussparungen für Installationen und
Einbauteile.
Aussparungsgröße bis 100 cm²
Menge: 25,000 St

**1.4.5 Aussparungen über 100 bis 250 cm²**
Zulage zu vor beschriebenen Wand- und Bodenbelägen für
das herstellen von Aussparungen für Installationen und
Einbauteile.
Aussparungsgröße über 100 bis 250 cm²
Menge: 4,000 St

**1.4.6 Aussparungen über 250 bis 500 cm²**
Zulage zu vor beschriebenen Wand- und Bodenbelägen für
das herstellen von Aussparungen für Installationen und
Einbauteile.
Aussparungsgröße über 250 bis 500 cm²
Menge: 4,000 St

**1.4.7 Aussparungen über 500 bis 1000 cm²**
Zulage zu vor beschriebenen Wand- und Bodenbelägen für
das herstellen von Aussparungen für Installationen und
Einbauteile.
Aussparungsgröße über 500 bis 1000 cm²
Menge: 2,000 St

**1.4.8 Eckanschlussprofil, Edelstahl, L-Winkel**
Versetzen von Eckanschlussprofilen incl. aller
dazugehörigen Eckabschlüsse entspr. Herstellerangaben.
Material: Edelstahl, gebürstet
Höhe: ca. 6 mm bzw. passend für angebotene Wandfliesen
Kante: ca. 2,5 mm 180° Radius,

Richtfabrikat: Schlüter-Jolly-EB
Angeb.Fabrikat:

.................................................
(vom Bieter auszufüllen)

Abrechnung nach Meter verlegter Schiene
Menge: 30,000 m

**1.4.9 Eckanschlussprofil, Edelstahl, gerundet**
Versetzen von Eckanschlussprofilen incl. aller
dazugehörigen Eckabschlüsse entspr. Herstellerangaben.
Material: Edelstahl,
Höhe: bis 9 mm
Kante: symmetrisch gerundet

Richtfabrikat: Schlüter-RONDEC-E
Angeb.Fabrikat:

.................................................
(vom Bieter auszufüllen)

Abrechnung nach Meter verlegter Schiene
Menge: 23,000 m

**1.4.10 Bewegungsfugenprofil Fliesenbelag, 20 mm**
Ausbilden von elastischen Bewegungsfugen im
Boden-/Wandbelag als Fortführung einer
Bauteilbewegungsfuge
Ausführung mit Kantenschutz
Material: Aluminium/Edelstahl mit Kunststoffeinlage
Sichtbare Profilbreite: ca. 20 mm
Farbton: passend zum Bodenbelag

Richtfabrikat: Schlüter-DILEX-KSBT oder gleichwertig
angebotenes Fabrikat:

_____________________________
Menge: 2,500 m

**1.4.11 Elastische Fugen (Silicon)**
Eck- und Anschlussfugen in vor beschriebener Wand- und
Bodenbekleidung mit Silicon-Fugendichtstoff, Farbton
passend zu Fliesenbelag nach Wahl des AG, herstellen,
und füllen.

Angeb.Fabrikat:

.................................................
(vom Bieter auszufüllen)
Menge: 30,000 m

**1.4.12 Elastische Füllung (Silicon) Durchgang, d = 50 mm**
Füllung von Installationsdurchgängen in vor
beschriebener Wand- und Bodenbekleidung mit
Silicon-Fugendichtstoff, Farbton passend zu
Fliesenbelag nach Wahl des AG, herstellen, und füllen.
Außendurchmesser Aussparung: = 50 mm

Angeb.Fabrikat:

.................................................
(vom Bieter auszufüllen)
Menge: 10,000 St

**1.4.13 Elastische Füllung (Silicon) Durchgang, d > 50 = 150 mm**
Füllung von Installationsdurchgängen in vor
beschriebener Wand- und Bodenbekleidung mit
Silicon-Fugendichtstoff, Farbton passend zu
Fliesenbelag nach Wahl des AG, herstellen, und füllen.
Außendurchmesser Aussparung: > 50 = 150 mm

Angeb.Fabrikat:

.................................................
(vom Bieter auszufüllen)
Menge: 10,000 St

#### 1.5 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**1.5.1 Bauleiter**
Für evtl. erforderliche Arbeiten, die nicht in der
Leistungsbeschreibung erfaßt sind und nur auf
ausdrückliche Anordnung und gegen Nachweis zur
Ausführung kommen, werden verrechnet für: Fachbauleiter
Menge: 1,000 Std

**1.5.2 Meister-/Polierstunde**
Für evtl. erforderliche Arbeiten, die nicht in der
Leistungsbeschreibung erfasst sind und nur auf
ausdrückliche Anordnung und gegen Nachweis zur
Ausführung kommen, werden verrechnet für: Meister /
Werkpolier
Lohngruppe 6 gemäß §5 BRTV
Menge: 2,000 Std

**1.5.3 Vorarbeiterstunden**
wie vor beschrieben, jedoch Vorarbeiter
Lohngruppe 5 gemäß §5 BRTV
Menge: 3,000 Std

**1.5.4 Spezialfacharbeiterstunden**
wie vor beschrieben, jedoch Spezialfacharbeiter
Lohngruppe 4 gemäß §5 BRTV
Menge: 2,000 Std

**1.5.5 Facharbeiterstunden**
wie vor beschrieben, jedoch Facharbeiter
Lohngruppe 3 gemäß §5 BRTV
Menge: 2,000 Std

**1.5.6 Fachwerkerstunden**
wie vor beschrieben, jedoch Fachwerker
Lohngruppe 2 gemäß §5 BRTV
Menge: 1,000 Std

**1.5.7 Bauwerkerstunden**
wie vor beschreiben, jedoch Bauwerker
Lohngruppe 1 gemäß §5 BRTV
Menge: 1,000 Std

**1.5.8 Azubistunden**
wie vor beschreiben, jedoch Auszubildender
Menge: 1,000 Std

**1.5.9 Schnellestrich**
Liefern von Schnellestrich zum Einbau unter
Bodenfliesen.
Verlegereife nach 24 h.
Abrechnung pro Sack mit 30 kg.
Menge: 3,000 St

### 2 Titel 2 (Förderpaket P2), Umbau Bestand

#### 2.1 Baustelleneinrichtung / Schutzmaßnahmen

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**2.1.1 Baustelleneinrichtung**
Baustelleneinrichtung für alle durchzuführenden
Arbeiten dieses Leistungsverzeichnisses; Einschließlich
An- und Abtransport aller Maschinen und Geräte sowie
aller benötigten Baustelleneinrichtungsteile und deren
Vorhaltung während der gesamten Bauzeit.
Zudem sind weiter enthalten:
- Frachten und Transportkosten, Auslöse,
Montageaufsicht, unproduktive Nebenlöhne sowie alle
sonstigen Nebenkosten;
- vorschriftsmäßige Absicherung, Beleuchtung und
Unterhalt der Arbeitsbereiche / Einrichtungen während
der gesamten Bauzeit;
- alle notwendigen Arbeits- und Schutzgerüste, welche
benötigt werden, einschließlich deren arbeitstäglicher
Kontrolle;
- Vorrichtungen, Hebezeuge, Gerüste, Bühnen, etc. zum
Ein- und Ausbringen der Materialien, Bauteile und
Konstruktionen in das Gebäude, sowie zum Verteilen in
allen Geschossen vor Ort;
Eine Verschiebung von Ausführungs-, Zwischen- und
Endfertigstellungsterminen berechtigt nicht zur
Nachforderung bezüglich der Baustelleneinrichtung durch
den Auftragnehmer. Lager- und
Baustelleneinrichtungsplätze sind so anzulegen, dass
die Folge- und Nebengewerke in ihrer
Leistungserbringung nicht behindert sind, ansonsten
sind Materialien und Container (gewerkeeigene) bei
Bedarf kurzfristig durch den Auftragnehmer umzusetzen.
Wegerechtliche Absicherungen und Absperrungen sind vom
AN selbst zu veranlassen und zu beantragen. Anfallende
Gebühren werden gegen Nachweis ohne Aufschlag gesondert
vergütet.

Die Baustelleneinrichtung wird jeweils einmal für jede
zeitlich und örtlich zusammenhängende Maßnahme
vergütet.
Menge: 1,000 St

**2.1.2 Schutzmaßnahmen Bodenbelag, Milchkarton**
Schützen von fertigen Bodenbelägen vor und während der
Sanierungsarbeiten mit einem Schutzbelag,
rutschhemmend, nicht fleckend und nicht abfärbend,
Stöße überlappt, Wandanschlüsse und Stöße abgeklebt.
Material: Milchkarton, Papier/PE Verbundstoff,
unbedruckt

Die Leistung beinhaltet die Lieferung und das Verlegen
des Schutzbelags.
Menge: 10,000 m2

**2.1.3 Schutzmaßnahmen Bodenbelag entfernen, Milchkarton**
Schutzbelag auf Parkettbelägen entfernen.
Schutzbelag, Stöße überlappt / dicht gestoßen,
Wandanschlüsse und Stöße abgeklebt.
Material: Milchkarton, Papier/PE Verbundstoff,
unbedruckt

Die Leistung beinhaltet den Abbruch, das Abfahren und
Entsorgung aller Materialien nach Aufforderung der
Bauleitung zeitlich unabhängig von den übrigen
Leistungen dieses LV's, einschließlich
Entsorgungsgebühr.
Menge: 10,000 m2

**2.1.4 Erstellen einer Dokumentation**
Erstellung und Übergabe der Dokumentation gemäß
"Zusätzlichen Technischen Vertragsbedingungen, 7.
Dokumentation"

Insbesondere beinhaltet dies:
- Inhaltsverzeichnis mit Unterteilung in Kapitel/Ordner
- Fachunternehmererklärung
- Fachbauleitererklärung
- Errichtererklärungen
- Übereinstimmungserklärungen für alle Produkte mit
Zulassung gemäß Muster des Herstellers bzw. der
Zulassungsunterlagen
- Verwendbarkeitsnachweise (allgemeines
bauaufsichtliches Prüfzeugnis, allgemeine
bauaufsichtliche Zulassung; Bauartgenehmigungen,
Zulassung im Einzelfall, europäische technische
Zulassung (ETA), etc.)
- Leistungserklärungen (DoP) für Bauteile und
Konstruktionen mit CE-Kennzeichnung gemäß
entsprechender harmonisierter Norm oder europäischer
technischer Bewertung
- Errichterbescheinigungen über nicht wesentliche
Abweichungen, sowie zugehörige Unterlagen des
Herstellers
- Produkt- und Sicherheitsdatenblätter, einschließlich
Angabe von Farbnummern und Bezeichnungen aller
verlegten Fliesen, zugewiesen nach den einzelnen Räumen
der Verlegung
- Montage-/Einbauanleitungen
- Reinigungs- und Pflegehinweise

Die Unterlagen sind einfach digital auf USB-Stick oder
per Download-Link abzugeben.
Menge: 1,000 St

#### 2.2 Fugen schließen, Estrich ergänzen

*Hinweis*
Bauseits wird in der Regel ein Estrich mit folgendem
Aufbau erstellt, in welchen Fugen und Fehlstellen gemäß
nach beschriebenen Positionen zu bearbeiten sind:

Wärmedämmung unter Estrich: EPS 035 DEO dh, 20 bis 40mm
Trittschalldämmung unter Estrich: EPS 045 DES sm, 20-2
bzw. MW 035 DES sm, 40-3
Zementestrich: CT-C25-F4/5-S65 bis S75

**2.2.1 Scheinfuge verdübeln und verharzen**
Scheinfugen bzw. Fugen in bauseits neu erstelltem
Zementestrich wie folgt behandeln:

Einschneiden quer zu den Fugen,
Edelstahl-Wellenverbinder einlegen, mit niedrigviskosem
Epoxidharz ausgießen und mit Quarzsand abstreuen.
Schnitttiefe ca. 15 mm
Abstand: ca. alle 20 cm

Aufweiten längs der Fugen nach Erfordernis, sowie
aussaugen und mit niedrigviskosem Epoxidharz ausgießen,
sowie mit Quarzsand abstreuen.

Ausführung bei allen Fugen, die nicht im Belag
übernommen werden.
Menge: 10,000 m

**2.2.2 Nachträgliches schließen von Aussparungen 0,1 m²**
Nachträgliches Schließen von Aussparungen in vor
beschriebenem Estrichaufbau, einschließlich Dämmung,
Trittschalldämmung, Trennlage und Estrich,
einschließlich anpassen und anarbeiten an Einbauteile
und Durchdringungen, wie z.B. Bodeneinläufe
Einschließlich Vorbereiten der Anschlussflächen und
verharzen der Anschlussfugen.
Aussparungsgröße: = 0,1 m²
Material: Schnellestrich, Belegreife nach ca. 48 h oder
schneller
Menge: 1,000 St

**2.2.3 Nachträgliches schließen von Aussparungen > 0,1 m² = 0,25 m²**
Nachträgliches Schließen von Aussparungen in vor
beschriebenem Estrichaufbau, einschließlich Dämmung,
Trittschalldämmung, Trennlage und Estrich wie vor
beschrieben, jedoch
Aussparungsgröße: > 0,1 = 0,25 m²
Menge: 1,000 St

**2.2.4 Nachträglich Öffnung schließen linienförmig, 2-5 cm**
Nachträgliches linienförmiges Verfüllen von
Fugen/Fehlstellen im vor beschriebenen Estrich einschl.
Dämmung, sowie anpassen und anarbeiten an Einbauteile,
wie z.B. Ablaufrinnen, Türrahmenprofile, Aufzugstüren
Einschließlich Vorbereiten der Anschlussflächen und
verharzen der Anschlussfugen.
Fugenbreite: 2 bis 5 cm
Material: Epoxidharzmörtel
Menge: 2,000 m

#### 2.3 Vorbereiten des Untergrundes

**2.3.1 Estrichfeuchtebestimmung CM-Messung**
Bestimmung der Estrichfeuchte mittels CM-Messung zur
Bestimmung der Belagreife, einschließlich
Protokollierung.
Menge: 1,000 St

**2.3.2 Abfräsen von Wandflächen**
vollflächig mit einer Putzfräse, einem Winkelschleifer
oder anderweitig geeignetem handgeführten Gerät zum
Oberflächenausgleich, unter Beseitigung von
Mörtelbettresten, sonstiger Grate, Überstände und
kleinen Erhebungen/Unebenheiten, einschließlich
Absaugen / Abstauben des Untergrunds, sowie Entsorgung
des abgefrästen Materials.

Untergrund: bauseitiger Putz/Spachtelungen
Wand/Deckenhöhe:  bis 3,50 m
Abtragtiefe: bis ca. 5 mm
Menge: 20,000 m2

**2.3.3 Haftbrücke (Wandflächen)**
Aufbringen einer für nachfolgenden Untergrundausgleich
geeigneten Haftbrücke an Wänden, auf Höhe der
Bekleidungsfläche.
Innenbereich
Untergrund: Kalkzement-/Gipsputz oder GK-Platten
Höhe: bis ca.3,5 m
EMICODE EC 1, GISCODE D1
Einbauort: Bad / WC
Angeb.Fabrikat:

.................................................
(vom Bieter auszufüllen)
Menge: 87,000 m2

**2.3.4 Untergrundausgleich Wände, 1 - 3 mm**
Untergrund für Wandfliesen durch Auftrag von schnell
abbindendem, zementären, spannungsarm aushärtendem
Ausgleichs- und Reparaturmörtel, über die gesamte
Fläche egalisieren.
GISCODE ZP1 / EMICODE EC 1.
Schichtdicke: ca. 1-3 mm
Einbauort: Bad / WC

Angeb.Fabrikat:

.................................................
(vom Bieter auszufüllen)

Die entsprechenden Flächen sind vor Ausführung mit der
Bauleitung gemeinsam festzulegen und aufzumessen.
Andernfalls besteht kein Vergütungsanspruch.
Menge: 60,000 m2

**2.3.5 Untergrundausgleich Wände, 3 - 6 mm**
Untergrund für Wandfliesen durch Auftrag von schnell
abbindendem, zementären, spannungsarm aushärtendem
Ausgleichs- und Reparaturmörtel, über die gesamte
Fläche egalisieren.
GISCODE ZP1 / EMICODE EC 1.
Schichtdicke: ca. 3-6 mm
Einbauort: Bad / WC

Angeb.Fabrikat:

.................................................
(vom Bieter auszufüllen)

Die entsprechenden Flächen sind vor Ausführung mit der
Bauleitung gemeinsam festzulegen und aufzumessen.
Andernfalls besteht kein Vergütungsanspruch.
Menge: 15,000 m2

**2.3.6 Untergrundausgleich Wände, 6 - 10 mm**
Untergrund für Wandfliesen durch Auftrag von schnell
abbindendem, zementären, spannungsarm aushärtendem
Ausgleichs- und Reparaturmörtel, über die gesamte
Fläche egalisieren.
GISCODE ZP1 / EMICODE EC 1.
Schichtdicke: ca. 6-10 mm
Einbauort: Bad / WC

Angeb.Fabrikat:

.................................................
(vom Bieter auszufüllen)

Die entsprechenden Flächen sind vor Ausführung mit der
Bauleitung gemeinsam festzulegen und aufzumessen.
Andernfalls besteht kein Vergütungsanspruch.
Menge: 12,000 m2

#### 2.4 Fliesenarbeiten

*Hinweis*
In den nachfolgenden Positionen ist der Fliesenbelag
als Richtfabrikat vorgegeben. Soweit alternative
Fliesenbeläge angeboten werden ist die Gleichwertigkeit
entsprechend nachzuweisen. Dies ist bei der Kalkulation
zu berücksichtigen.

**2.4.1 Wandfliesen, Steingut, glasiert, 30 x 60 cm, farbig**
Verlegen von Wandfliesen entsprechend
Untergrundanforderung, incl. verfugen mit passendem
Verfugungsmaterial (Zementmörtel)

Ausführung grundsätzlich gemäß beigefügtem
Fliesenspiegel, A-04.2 im Vorabzug.

Verlegung: Dispersionsklebstoff bzw. Dünnbettmörtel
Dünnbettmörtel/Fugenmörtel: GISCODE ZP1 / EMICODE EC 1.
Dispersionsklebstoff: GISCODE D1

Untergrund: Kalk-Zementputz oder Gipskartonplatten,
tlw. beschichtet
Farben: grünlich, pastellfarben
Optik: Zement-Optik
Oberfläche: matt
Struktur: glatt
Material: Steingut glasiert,
Nennmaß: 30,0 x 60,0 cm
Dicke: ca. 9 mm
Oberflächenfinish: besonders pflegeleicht
Verlegeart: Kreuzverband
Fugenfarbe: nach Wahl des AG
Fliesenhöhe: bis 2,30 m
Einbauort: Dusch- und WC-Anlagen im EG

Richtfabrikat: Villeroy&Boch Silent Mood; Farbton:
Green; o. glw.

Angeb.Fabrikat und Serie:

.................................................
(vom Bieter auszufüllen)
Menge: 85,000 m2

**2.4.2 Zulage Leibungen Wandfliesen, 15 cm**
Zulage für den Mehraufwand zur Verlegung der
Wandfliesen in Fenster und Öffnungsleibungen
Leibungsbreite bis 15 cm
Menge: 2,000 m

**2.4.3 Spiegel, flächenbündig**
Spiegel über den Waschtischen, Größe im Fliesenraster,
anstatt Wandfliesen flächenbündig einkleben. Der
Aufwand für das anarbeiten des anschließenden
Fliesenbelags an den Spiegel ist in dieser Position
einzukalkulieren und mit dieser abgegolten.
Material: Kristallspiegel, VSG-Verglasung
Kanten: leicht gefast/gerundet (kein Verletzungsrisiko)
Abmessungen: ca. 60 x 90 cm
Befestigung: Doppelseitiges Klebeband oder
Spiegelkleber, nach technischer Erfordernis und Eignung
für den angeboten Spiegel

Einbauort: WC's und Duschen im EG
Menge: 6,000 St

**2.4.4 Aussparungen bis 100 cm²**
Zulage zu vor beschriebenen Wand- und Bodenbelägen für
das herstellen von Aussparungen für Installationen und
Einbauteile.
Aussparungsgröße bis 100 cm²
Menge: 25,000 St

**2.4.5 Aussparungen über 100 bis 250 cm²**
Zulage zu vor beschriebenen Wand- und Bodenbelägen für
das herstellen von Aussparungen für Installationen und
Einbauteile.
Aussparungsgröße über 100 bis 250 cm²
Menge: 5,000 St

**2.4.6 Aussparungen über 250 bis 500 cm²**
Zulage zu vor beschriebenen Wand- und Bodenbelägen für
das herstellen von Aussparungen für Installationen und
Einbauteile.
Aussparungsgröße über 250 bis 500 cm²
Menge: 5,000 St

**2.4.7 Aussparungen über 500 bis 1000 cm²**
Zulage zu vor beschriebenen Wand- und Bodenbelägen für
das herstellen von Aussparungen für Installationen und
Einbauteile.
Aussparungsgröße über 500 bis 1000 cm²
Menge: 2,000 St

**2.4.8 Eckanschlussprofil, Edelstahl, L-Winkel**
Versetzen von Eckanschlussprofilen incl. aller
dazugehörigen Eckabschlüsse entspr. Herstellerangaben.
Material: Edelstahl, gebürstet
Höhe: ca. 6 mm bzw. passend für angebotene Wandfliesen
Kante: ca. 2,5 mm 180° Radius,

Richtfabrikat: Schlüter-Jolly-EB
Angeb.Fabrikat:

.................................................
(vom Bieter auszufüllen)

Abrechnung nach Meter verlegter Schiene
Menge: 20,000 m

**2.4.9 Eckanschlussprofil, Edelstahl, gerundet**
Versetzen von Eckanschlussprofilen incl. aller
dazugehörigen Eckabschlüsse entspr. Herstellerangaben.
Material: Edelstahl,
Höhe: bis 9 mm
Kante: symmetrisch gerundet

Richtfabrikat: Schlüter-RONDEC-E
Angeb.Fabrikat:

.................................................
(vom Bieter auszufüllen)

Abrechnung nach Meter verlegter Schiene
Menge: 25,000 m

**2.4.10 Elastische Fugen (Silicon)**
Eck- und Anschlussfugen in vor beschriebener Wand- und
Bodenbekleidung mit Silicon-Fugendichtstoff, Farbton
passend zu Fliesenbelag nach Wahl des AG, herstellen,
und füllen.

Angeb.Fabrikat:

.................................................
(vom Bieter auszufüllen)
Menge: 100,000 m

**2.4.11 Elastische Füllung (Silicon) Durchgang, d = 50 mm**
Füllung von Installationsdurchgängen in vor
beschriebener Wand- und Bodenbekleidung mit
Silicon-Fugendichtstoff, Farbton passend zu
Fliesenbelag nach Wahl des AG, herstellen, und füllen.
Außendurchmesser Aussparung: = 50 mm

Angeb.Fabrikat:

.................................................
(vom Bieter auszufüllen)
Menge: 20,000 St

**2.4.12 Elastische Füllung (Silicon) Durchgang, d > 50 = 150 mm**
Füllung von Installationsdurchgängen in vor
beschriebener Wand- und Bodenbekleidung mit
Silicon-Fugendichtstoff, Farbton passend zu
Fliesenbelag nach Wahl des AG, herstellen, und füllen.
Außendurchmesser Aussparung: > 50 = 150 mm

Angeb.Fabrikat:

.................................................
(vom Bieter auszufüllen)
Menge: 10,000 St

#### 2.5 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**2.5.1 Bauleiter**
Für evtl. erforderliche Arbeiten, die nicht in der
Leistungsbeschreibung erfaßt sind und nur auf
ausdrückliche Anordnung und gegen Nachweis zur
Ausführung kommen, werden verrechnet für: Fachbauleiter
Menge: 1,000 Std

**2.5.2 Meister-/Polierstunde**
Für evtl. erforderliche Arbeiten, die nicht in der
Leistungsbeschreibung erfasst sind und nur auf
ausdrückliche Anordnung und gegen Nachweis zur
Ausführung kommen, werden verrechnet für: Meister /
Werkpolier
Lohngruppe 6 gemäß §5 BRTV
Menge: 2,000 Std

**2.5.3 Vorarbeiterstunden**
wie vor beschrieben, jedoch Vorarbeiter
Lohngruppe 5 gemäß §5 BRTV
Menge: 3,000 Std

**2.5.4 Spezialfacharbeiterstunden**
wie vor beschrieben, jedoch Spezialfacharbeiter
Lohngruppe 4 gemäß §5 BRTV
Menge: 2,000 Std

**2.5.5 Facharbeiterstunden**
wie vor beschrieben, jedoch Facharbeiter
Lohngruppe 3 gemäß §5 BRTV
Menge: 2,000 Std

**2.5.6 Fachwerkerstunden**
wie vor beschrieben, jedoch Fachwerker
Lohngruppe 2 gemäß §5 BRTV
Menge: 1,000 Std

**2.5.7 Bauwerkerstunden**
wie vor beschreiben, jedoch Bauwerker
Lohngruppe 1 gemäß §5 BRTV
Menge: 1,000 Std

**2.5.8 Azubistunden**
wie vor beschreiben, jedoch Auszubildender
Menge: 1,000 Std

**2.5.9 Schnellestrich**
Liefern von Schnellestrich zum Einbau unter
Bodenfliesen.
Verlegereife nach 24 h.
Abrechnung pro Sack mit 30 kg.
Menge: 3,000 St
